# Graffiti-Guard
Kostenanschlag (GAEB DA XML 3.1, DA82)
Projekt: Guard_KG
Währung: EUR
Vergabeart: Beschränkte Ausschreibung
Erstellt mit: GXML Toolbox V3.2 R20140604, ORCA NORM 2014 - Text Edition 20.00.07, 03.11.2016

## Über uns - Graffiti-Guard
Graffiti Guard - Anti-Graffiti-System

Graffiti-Guard ist Graffiti-Schutz und Graffiti-Entfernung mit System.

Neben unserem Angebot an geprüften Antigraffiti-Produkten liegen unsere Kompetenzen in Beratung, Schulung und Betreuung von Architekten und Bauplanern, Kommunen, Fachhandel und gewerblichen Anwendern. Über unser Verarbeiter-Netzwerk steht Graffiti Guard europaweit als Ansprechpartner für Anti-Graffiti-Maßnahmen für jeden Untergrund und jede Oberfläche zur Verfügung.

Graffiti-Guard kommt aus der täglichen Praxis.
Unsere Berater und Referenten haben mit über 100.000 m² selbst ausgeführter Graffitientfernung und Graffitischutz, das nötige Praxiswissen.

Graffiti-Guard ist:

- Zertifiziertes (RAL/BAST) Graffiti-Schutz-System (Schutz & Reiniger)
- Europaweites Verarbeiter-Netzwerk
- Europaweite technische Beratung
- Schulungen von gewerblichen Anwendern, Bauplanern und Fachhandel zum Thema Antigraffiti

Produkte

Graffiti-Schutz-Produkte
Graffitischutz bewahrt alle Arten von Untergründen zuverlässig vor Graffiti-/Farbverunreinigungen durch Farbsprays und Filzmarker-Tinten. Er ist gleichzeitig auch ein Oberflächenschutz gegen Verschmutzungen, Ablagerungen und Korrosionsschäden. Die Auswahl richtet sich nach der bauphysikalischen Gegebenheit, Gefahrenlage der Fassade und den Kundenanforderungen.

Graffiti-Entfernung-Produkte
Grundsätzlich ist die Graffitientfernung von allen Untergründen möglich. Wichtig sind die richtige Wahl des Graffiti-Reiniger und das schonendste Verfahren für den Untergrund.

Beratung

Graffiti-Guard - Ihr Partner für Graffiti-Schutz-Systeme
Kundenzufriedenheit ist für uns nicht nur selbstverständlich, sondern liegt uns besonders am Herzen. Wir stehen Planern, Verarbeitern und Bauherren in jeder Projektphase zur Verfügung. Für Verarbeiter endet der Service nicht mit der Lieferung der Produkte. Unser Team steht jederzeit beratend mit speziellen Unterlagen, Leistungen und Tipps zur Verfügung.

Schulungen / Seminare

Schulungen und Seminare werden 1-tägig, 2-tägig und als mehrtägige Ausbildung mit intensiven Praxisblock angeboten.
Die Teilnehmer erhalten einen Überblick über die Möglichkeiten der Graffiti-Entfernung und des Graffiti-Schutzes hinsichtlich verschiedener Untergründe. Des Weiteren werden die Themen Gefahrenanalyse, Schadensbilder, Wirtschaftlichkeit von Graffitiprophylaxe, Alternativer Graffiti-Schutz und das Erstellen von Leistungsverzeichnissen/Ausschreibungsunterlagen behandelt.

Test- und Musterflächenservice

Wir führen für Sie auch gerne verschiedene Tests durch um die optimale Graffitischutzbeschichtung für Ihren Untergrund zu finden.
Auf Grund unserer langen praktischen Erfahrung und unzähligen Kundengesprächen, haben sich unsere Tests als wichtig zur Entscheidungsfindung für eine optimale Graffiti-Schutzbeschichtung herausgestellt. Diese Tests ergänzen die für unsere Produkte selbstverständlich ebenfalls vorliegenden Labortests, wie z.B. Diffusion-, Resistenz- oder RAL und DIN-Tests.

## Ansprechpartner
Udo Ernst
ist seit über 10 Jahren im Bereich Graffiti-Entfernung
und Graffiti-Schutz tätig und für die Beratung in
Süddeutschland zuständig.

Tel:  + 49 (0)6122 - 70 46 3 - 16
Fax: + 49 (0)6122 - 70 46 3 - 29
u.ernst@graffiti-guard.net

Roland Ernst
ist Malermeister mit umfassenden Fachwissen im
Bereich Graffiti-Schutz und für die Beratung in
Mitteldeutschland zuständig.

Tel:  + 49 (0)6122 - 70 46 3 - 16
Fax: + 49 (0)6122 - 70 46 3 - 29
r.ernst@graffiti-guard.net

Benny Jensen
ist seit rund 12 Jahren im Bereich Graffiti-Entfernung
und -Schutz tätig. Er berät im norddeutschen Raum die
Kunden von Graffiti Guard.

Tel:  + 49 (0)6122 - 70 46 3 - 16
Fax: + 49 (0)6122 - 70 46 3 - 29
jensen@graffiti-guard.net

Walther Mathis
ist langjähriger Vertriebsprofi und seit über 5 Jahren
im Bereich Anti-Graffiti tätig.

Tel:  + 49 (0)6122 - 70 46 3 - 16
Fax: + 49 (0)6122 - 70 46 3 - 29
mathis@graffiti-guard.net

## Auswahl des richtigen Graffiti-Schutz
Graffiti-Schutz bewahrt alle Arten von Untergründen zuverlässig vor Schäden durch Farbsprays und Filzmarker-Tinten. Er ist gleichzeitig auch ein Oberflächenschutz gegen Verschmutzungen, Ablagerungen und Korrosionsschäden.

Die Auswahl richtet sich nach der bauphysikalischen Gegebenheit, Gefahrenlage der Fassade und den Kundenanforderungen.

Mehr zum Auswahl des richtigen Graffiti-Schutz für Ihren Untergrund erfahren Sie hier.(www.graffiti-guard.net/graffiti-schutz/auswahl-des-richtigen-graffiti-schutz-system.html)

## Informationen zur Graffiti-Entfernung
Der Erfolg einer Graffiti-Entfernung ist stark abhängig von:

1. Untergrund
2. Farbmittel / Graffiti-Farbe
3. Graffiti-Entferner (Reiniger)
4. Reinigungsverfahren/-ablauf

Für eine erfolgreiche Graffiti-Entfernung von ungestrichenen Untergründen (z.B. Natursteine, Klinker, Beton) empfiehlt sich die 3-Schritte Methode. Mit diesen Arbeitsschritten können nahezu alle Graffitis rückstandslos entfernt werden.

Mehr zur 3-Schritte-Methode für eine erfolgreiche Graffiti-Entfernung erfahren Sie  hier.(www.graffiti-guard.net/graffiti-entfernung.html)

## Vorbemerkungen
Die Graffiti-Guard Ausschreibungstexte wurden aufgrund langjähriger praktischer Erfahrungen im Bereich Graffiti-Entfernung und Graffiti-Schutz zusammengestellt.

Der Verwender ist gehalten, die Texte eigenverantwortlich für den vorgesehenen Zweck einzusetzen und auf Richtigkeit für seine Zwecke zu prüfen. Wir weisen darauf hin, dass aus den Ausschreibungstexten kein vertragliches Rechtsverhältnis und keine Nebenverpflichtungen abgeleitet werden können.

Bei Ausführung der Arbeiten und Anwendung der Produkte sind die aktuellen Technischen Merkblätter, Untergrundspezifikationen und Verarbeitungshinweise von Guard KG, Geisbergweg 10b, 65205 Wiesbaden als Herstellervorschriften maßgebend. Die Ausschreibungstexte dienen der Angebotserstellung und Preisfindung.

Wir empfehlen bei großflächiger Graffiti-Entfernung oder Graffiti-Schutz immer eine Testfläche anzulegen. Gerne erstellt Ihnen unser Musterservice auch ein Graffiti-Schutz-Muster von Ihrem speziellen Untergrund. Bei der späteren Verarbeitung sollten die Spezifikationsblätter zu speziellen Untergründen immer angefordert werden.

Mit Erscheinen neuerer Ausschreibungstexte verlieren alle früheren Angaben ihre Gültigkeit. Der Verwender ist dazu aufgefordert, die mit den Texten erstellten Unterlagen eigenverantwortlich für den vorgesehenen Zweck einzusetzen und auf Richtigkeit zu prüfen.

Für weitere technische Auskünfte steht Ihnen Graffiti-Guard unter Tel. +49 6122 70463-16 / Fax +49 6122 70463-29 / info@graffiti-guard.net zur Verfügung.

## 00 Graffiti-Guard - Guard KG

### Titel 01 Graffiti-Entfernung

#### Bereich 01.01 Allgemeine Leistungen

**01.01.1 Baustelleneinrichtung**
Einrichten, Sichern und Vorhalten über die gesamte Ausführungszeit. Ver- und Entsorgungsanschlüsse inkl. Verbrauch sind zu Lasten des AN herzustellen und abzurechnen. (Alternativ: Unabhängige Versorgung mit Strom (Stromaggregat) und Wasser (Wassertank) durch den AN). Maßnahmen zum Auffangen oder filtern des eventuell anfallenden Abwassers (z.B. durch Filtermatte oder Auffangwanne) sowie Entsorgung, Räumen und Wiederherstellung des Geländes.
Menge: 0,000 psch; EP: 0,000

**01.01.2 Rollgerüst / Arbeitsbühne**
Fachgerechter Aufbau, Abbau, Vorhaltung und Versetzung von Rollgerüst. Im Bedarfsfall ist ein Spritzschutz aus Kunststofffolie anzubringen und in den EP einzurechnen. (Alternativ: Einsatz einer motorisierten Arbeitsbühne nach Wahl des AN.)

Arbeitshöhe bis 0,00 m.
Menge: 0,000 Tage; EP: 0,000

**01.01.3 Schutzabdeckung**
Schutzabdeckung von Fenstern, Türen, Bau- und Anlagenteile einschließlich Abkleben, Unterhaltung und späterer Entfernung und Entsorgung. Abdeckung bestehend aus Abdeckfolie und Klebeband nach Wahl des AN.
Menge: 0,000 m²; EP: 0,000

**01.01.4 Stundenlohnarbeit**
Stunde(n) eines Facharbeiters für nicht erfasste Leistungen, nach ausdrücklicher Anordnung und gegen besonderen Nachweis, einschließlich aller Lohnnebenkosten.
Menge: 0,000 h; EP: 0,000

**01.01.5 Musterfläche Graffitientfernung**
Anlegen einer Musterfläche, zur Beurteilung des Reinigungserfolges und als Referenz zur Festlegung der Reinigungsziele, vor Beginn der Arbeiten.

Größe der Musterfläche: ca. 1,00 x 1,00 m
Menge: 0,000 psch; EP: 0,000

**01.01.6 Putzschäden ausbessern**
Nicht haftendem Putz nach Art des AN entfernen und entsorgen. Schadstellen fachgerecht grundieren und kleinere Löcher, Risse und Unebenheiten mit artgleichem Oberputz verputzen.
Menge: 0,000 m²; EP: 0,000

#### Bereich 01.02 Graffiti-Entfernung auf ungeschützten Untergrund

**01.02.1 Graffiti-Entfernung auf gestrichenen Untergründen / eingefärbten Putzen (ohne WDVS)**
Graffiti-Entfernung auf gestrichenen Untergründen oder eingefärbten Putzen (ohne WDVS) durch Auftragen eines biologisch abbaubaren Graffiti-Entferners gemäß EG/648/2004, z.B. Graffiti-Guard - Remover G oder gleichwertig, nach Herstellerangaben. Mechanisches Einarbeiten und Abspülen mit Heißwasser-Hochdruck nach Reaktionszeit. (Untergrundfarbe wird meist angelöst und entfernt).

Isolationsanstrich über Schadstelle herstellen.

Farbreparatur durch Anstrich in vorhandenen Farbton. Farbtonbestimmung durch computergestützte Farbtonanalyse. 2-facher Anstrich mit hochwertiger und artgleicher Fassadenfarbe.
Alle Nebenkosten (Abkleben, Abdecken,..) der Anstricharbeiten sind in den EP einzurechnen.

Arbeitshöhe bis 0,00 m.
Menge: 0,000 m²; EP: 0,000

**01.02.2 Graffiti-Entfernung auf gestrichenen Untergründen / eingefärbten Putzen (mit WDVS)**
Graffiti-Entfernung auf gestrichenen Untergründen oder eingefärbten Putzen (mit WDVS) durch Auftragen eines biologisch abbaubaren (gemäß EG/648/2004) und alkalischen Graffiti-Entferners, z.B. Graffiti-Guard - Remover G14 oder gleichwertig, nach Herstellerangaben. Mechanisches Einarbeiten und Abspülen mit Heißwasser nach Reaktionszeit. (Untergrundfarbe wird meist angelöst und entfernt).

Isolationsanstrich über Schadstelle herstellen.

Farbreparatur durch Anstrich in vorhandenen Farbton. Farbtonbestimmung durch computergestützte Farbtonanalyse. 2-facher Anstrich mit hochwertiger und artgleicher Fassadenfarbe.
Alle Nebenkosten (Abkleben, Abdecken,..) der Anstricharbeiten sind in den EP einzurechnen.

Arbeitshöhe bis 0,00 m.
Menge: 0,000 m²; EP: 0,000

**01.02.3 Graffiti-Entfernung auf lackierten Untergründen**
Graffiti-Entfernung auf lackierten Untergründen durch Auftragen eines biologisch abbaubaren Graffiti-Entferners gemäß EG/648/2004, z.B. Graffiti-Guard - Plastic G oder gleichwertig, nach Herstellerangaben.
Graffiti-Schatten-Entfernung z.B. mit Graffiti-Guard - Shadow G oder einer Bleiche.
Mechanisches Einarbeiten und Abspülen der Graffiti-Entferner mit Warmwasser nach Reaktionszeit.
Verträglichkeitsprüfung der Graffiti-Entferner durchführen.
(Bei Bedarf: Farbreparatur durch Lackierung in vorhandenen Farbton. Farbtonbestimmung durch computergestützte Farbtonanalyse. 2-facher Anstrich mit hochwertigen und artgleichen Lack. Alle Nebenkosten (Abkleben, Abdecken,..) der Lackierarbeiten sind in den EP einzurechnen.
Menge: 0,000 m²; EP: 0,000

**01.02.4 Graffiti-Entfernung auf Beton/Waschbeton/Sichtbeton**
Graffiti-Entfernung nach 3-Schritte-Methode (Farbentfernung, Farbschatten-Entfernung, Bleichen).
Graffiti-Entfernung auf Beton/Waschbeton/Sichtbeton durch Auftragen eines biologisch abbaubaren Graffiti-Entferners gemäß EG/648/2004, z.B. Graffiti-Guard - Remover Blue, Remover G14 oder gleichwertig, nach Herstellerangaben.
Graffiti-Schatten-Entfernung mit speziellem alkalischen Schattenentferner, z.B. Graffiti-Guard - Shadow G oder gleichwertig, nach Herstellerangaben.
Mechanisches Einarbeiten und Abspülen der Graffiti-Entferner mit Heißwasser-Hochdruck nach Reaktionszeit.
Leichte Restschatten mit Bleiche oder Bleichpaste, z.B. Graffiti-Guard - Bleach G oder gleichwertig, nach Herstellerangaben bis zur restlosen Entfernung ausbleichen.
(Bleichen teilweise mehrmals nötig. Mehrfache Anfahrten sind in den EP einzurechnen.)
Menge: 0,000 m²; EP: 0,000

**01.02.5 Graffiti-Entfernung auf Naturstein (Sandstein, Travertin, Granit, o.ä.)**
Graffiti-Entfernung nach 3-Schritte-Methode (Farbentfernung, Farbschatten-Entfernung, Bleichen).
Graffiti-Entfernung auf Naturstein (Sandstein, Travertin, Granit, o.ä.) durch Auftragen eines biologisch abbaubaren Graffiti-Entferners gemäß EG/648/2004, z.B. Graffiti-Guard - Remover Blue, Remover G14 oder gleichwertig, nach Herstellerangaben.
Graffiti-Schatten-Entfernung mit speziellem alkalischen Schattenentferner, z.B. Graffiti-Guard - Shadow G oder gleichwertig, nach Herstellerangaben.
Mechanisches Einarbeiten und Abspülen der Graffiti-Entferner mit Heißwasser-Hochdruck nach Reaktionszeit.
Leichte Restschatten mit Bleiche oder Bleichpaste, z.B. Graffiti-Guard - Bleach G oder gleichwertig, nach Herstellerangaben bis zur restlosen Entfernung ausbleichen.
(Bleichen teilweise mehrmals nötig. Mehrfache Anfahrten sind in den EP einzurechnen.)
Menge: 0,000 m²; EP: 0,000

**01.02.6 Graffiti-Entfernung auf Klinker (Ziegel)**
Graffiti-Entfernung nach 3-Schritte-Methode (Farbentfernung, Farbschatten-Entfernung, Bleichen).
Graffiti-Entfernung auf Klinker (Ziegel) durch Auftragen eines biologisch abbaubaren Graffiti-Entferners gemäß EG/648/2004, z.B. Graffiti-Guard - Remover Blue, Remover G14 oder gleichwertig, nach Herstellerangaben.
Graffiti-Schatten-Entfernung mit speziellem alkalischen Schattenentferner, z.B. Graffiti-Guard - Shadow G oder gleichwertig, nach Herstellerangaben.
Mechanisches Einarbeiten und Abspülen der Graffiti-Entferner mit Heißwasser-Hochdruck nach Reaktionszeit.
Leichte Restschatten mit Bleiche oder Bleichpaste, z.B. Graffiti-Guard - Bleach G oder gleichwertig, nach Herstellerangaben bis zur restlosen Entfernung ausbleichen.
(Bleichen teilweise mehrmals nötig. Mehrfache Anfahrten sind in den EP einzurechnen.)
Menge: 0,000 m²; EP: 0,000

**01.02.7 Graffiti-Entfernung auf Plexiglas, Kunststoffe, PMMA**
Graffiti-Entfernung nach 3-Schritte-Methode (Farbentfernung, Farbschatten-Entfernung, Bleichen).
Graffiti-Entfernung auf Plexiglas, Kunststoffe, PMMA durch Auftragen eines biologisch abbaubaren Graffiti-Entferners gemäß EG/648/2004, z.B. Graffiti-Guard - Plastic G oder gleichwertig, nach Herstellerangaben.
Graffiti-Schatten-Entfernung mit speziellem alkalischen Schattenentferner, z.B. Graffiti-Guard - Shadow G oder gleichwertig, nach Herstellerangaben.
Mechanisches Einarbeiten und Abspülen der Graffiti-Entferner mit Warmwasser nach Reaktionszeit.
Verträglichkeitsprüfung der Graffiti-Entferner durchführen.
Leichte Restschatten mit Bleiche oder Bleichpaste, z.B. Graffiti-Guard - Bleach G oder gleichwertig, nach Herstellerangaben bis zur restlosen Entfernung ausbleichen.
(Bleichen teilweise mehrmals nötig. Mehrfache Anfahrten sind in den EP einzurechnen.)
Menge: 0,000 m²; EP: 0,000

**01.02.8 Graffiti-Entfernung auf Pulverbeschichtung**
Graffiti-Entfernung nach 3-Schritte-Methode (Farbentfernung, Farbschatten-Entfernung, Bleichen).
Graffiti-Entfernung auf Pulverbeschichtung durch Auftragen eines biologisch abbaubaren Graffiti-Entferners gemäß EG/648/2004, z.B. Graffiti-Guard - Plastic G oder gleichwertig, nach Herstellerangaben.
Graffiti-Schatten-Entfernung mit speziellem alkalischen Schattenentferner, z.B. Graffiti-Guard - Shadow G oder gleichwertig, nach Herstellerangaben.
Mechanisches Einarbeiten und Abspülen der Graffiti-Entferner mit Warmwasser nach Reaktionszeit.
Verträglichkeitsprüfung der Graffiti-Entferner durchführen.
Leichte Restschatten mit Bleiche oder Bleichpaste, z.B. Graffiti-Guard - Bleach G oder gleichwertig, nach Herstellerangaben bis zur restlosen Entfernung ausbleichen.
(Bleichen teilweise mehrmals nötig. Mehrfache Anfahrten sind in den EP einzurechnen.)
Menge: 0,000 m²; EP: 0,000

**01.02.9 Graffiti-Entfernung auf Metall (unbeschichtet)**
Graffiti-Entfernung auf Pulverbeschichtung durch Auftragen eines biologisch abbaubaren Graffiti-Entferners gemäß EG/648/2004, z.B. Graffiti-Guard - Plastic G oder gleichwertig, nach Herstellerangaben.
Mechanisches Einarbeiten und Abspülen der Graffiti-Entferner mit Warmwasser nach Reaktionszeit.
Verträglichkeitsprüfung der Graffiti-Entferner durchführen.
Leichte Restschatten mit Bleiche oder Bleichpaste, z.B. Graffiti-Guard - Bleach G oder gleichwertig, nach Herstellerangaben bis zur restlosen Entfernung ausbleichen.
(Bleichen teilweise mehrmals nötig. Mehrfache Anfahrten sind in den EP einzurechnen.)
Menge: 0,000 m²; EP: 0,000

**01.02.10 Graffiti-Entfernung auf -FREITEXT- (porösen und unempfindlichen Untergründen)**
Graffiti-Entfernung nach 3-Schritte-Methode (Farbentfernung, Farbschatten-Entfernung, Bleichen).
Graffiti-Entfernung auf FREITEXT durch Auftragen eines biologisch abbaubaren Graffiti-Entferners gemäß EG/648/2004, z.B. Graffiti-Guard - Remover Blue, Remover G14 oder gleichwertig, nach Herstellerangaben.
Graffiti-Schatten-Entfernung mit speziellem alkalischen Schattenentferner, z.B. Graffiti-Guard - Shadow G oder gleichwertig, nach Herstellerangaben.
Mechanisches Einarbeiten und Abspülen der Graffiti-Entferner mit Heißwasser-Hochdruck nach Reaktionszeit.
Leichte Restschatten mit Bleiche oder Bleichpaste, z.B. Graffiti-Guard - Bleach G oder gleichwertig, nach Herstellerangaben bis zur restlosen Entfernung ausbleichen.
(Bleichen teilweise mehrmals nötig. Mehrfache Anfahrten sind in den EP einzurechnen.)
Menge: 0,000 m²; EP: 0,000

**01.02.11 Graffiti-Entfernung auf -FREITEXT- (empfindliche Untergründe)**
Graffiti-Entfernung nach 3-Schritte-Methode (Farbentfernung, Farbschatten-Entfernung, Bleichen).
Graffiti-Entfernung auf FREITEXT durch Auftragen eines biologisch abbaubaren Graffiti-Entferners gemäß EG/648/2004, z.B. Graffiti-Guard - Plastic G oder gleichwertig, nach Herstellerangaben.
Graffiti-Schatten-Entfernung mit speziellem alkalischen Schattenentferner, z.B. Graffiti-Guard - Shadow G oder gleichwertig, nach Herstellerangaben.
Mechanisches Einarbeiten und Abspülen der Graffiti-Entferner mit Warmwasser nach Reaktionszeit.
Verträglichkeitsprüfung der Graffiti-Entferner durchführen.
Leichte Restschatten mit Bleiche oder Bleichpaste, z.B. Graffiti-Guard - Bleach G oder gleichwertig, nach Herstellerangaben bis zur restlosen Entfernung ausbleichen.
(Bleichen teilweise mehrmals nötig. Mehrfache Anfahrten sind in den EP einzurechnen.)
Menge: 0,000 m²; EP: 0,000

#### Bereich 01.03 Graffiti-Entfernung auf geschützten Untergrund

**01.03.1 Graffiti-Entfernung von temporären Graffiti-Schutz**
Graffiti-Entfernung von temporären Graffiti-Schutz (z.B. Graffiti-Guard - TEMPO-Guard) inkl. Erneuerung des Schutzes im betroffenen Bereich.
Verunreinigungen mittels Heißwasser-Hochdruck (90 °C; max. 100 bar) vom Untergrund entfernen.
Einsatz eines biologisch abbaubaren Graffiti-Entferners (bei Bedarf) gemäß EG/648/2004, z.B. Graffiti-Guard - Remover G oder gleichwertig.
Betroffenen Teilflächen des Graffiti-Schutzes nach Graffiti-Entfernung erneuern.
Menge: 0,000 m²; EP: 0,000

**01.03.2 Graffiti-Entfernung von semipermanenten Graffiti-Schutz**
Graffiti-Entfernung von semipermanenten Graffiti-Schutz (z.B. Graffiti-Guard - SEMI-Guard)  inkl. Erneuerung des Schutzes im betroffenen Bereich.
Verunreinigungen mittels Heißwasser-Hochdruck (90 °C; max. 100 bar) vom Untergrund entfernen.
Einsatz eines biologisch abbaubaren Graffiti-Entferners (bei Bedarf) gemäß EG/648/2004, z.B. Graffiti-Guard - Remover G oder gleichwertig.
Betroffenen Teilflächen des Graffiti-Schutzes nach Graffiti-Entfernung erneuern.
Menge: 0,000 m²; EP: 0,000

**01.03.3 Graffiti-Entfernung von permanenten Graffiti-Schutz (Imprägnierung)**
Graffiti-Entfernung von permanenter Graffiti-Schutz-Imprägnierung (z.B. Graffiti-Guard - PERMA-Shield)  inkl. Erneuerung des Schutzes im betroffenen Bereich.
Verunreinigungen mittels Heißwasser-Hochdruck (90 °C; max. 100 bar) vom Untergrund entfernen.
Einsatz eines biologisch abbaubaren Graffiti-Entferners gemäß EG/648/2004, z.B. Graffiti-Guard - Remover G oder gleichwertig.
Betroffenen Teilflächen des Graffiti-Schutzes nach Graffiti-Entfernung erneuern.
Menge: 0,000 m²; EP: 0,000

**01.03.4 Graffiti-Entfernung von permanenten Graffiti-Schutz (2-K-Schutzlack)**
Graffiti-Entfernung von permanenten Graffiti-Schutz-Lack (z.B. Graffiti-Guard - PERMA-Guard).
Verunreinigungen umweltfreundlich mittels eines biologisch abbaubaren Graffiti-Entferners gemäß EG/648/2004, z.B. Graffiti-Guard - Remover G oder gleichwertig entfernen.
Mechanisches Einarbeiten und Abspülen der Graffiti-Entferner mit Warmwasser nach Reaktionszeit.
Menge: 0,000 m²; EP: 0,000

#### Bereich 01.04 Hinweise

*Hinweis: Hinweis zu Gesetzen und Verordnungen*
Hinweis für AN:
Beachten Sie bei der Angebotserstellung die gültigen Gesetze, örtlichen Verordnungen und Satzungen. Diese sind bei den örtlichen Behörden zu erfragen. Entsprechende Forderungen und Auflagen sind, soweit nicht besonders beschrieben, entsprechend zu berücksichtigen und einzuhalten.

### Titel 02 Graffiti-Schutz

#### Bereich 02.01 Allgemeine Leistungen

**02.01.1 Baustelleneinrichtung**
Einrichten, Sichern und Vorhalten über die gesamte Ausführungszeit. Ver- und Entsorgungsanschlüsse inkl. Verbrauch sind zu Lasten des AN herzustellen und abzurechnen. (Alternativ: Unabhängige Versorgung mit Strom (Stromaggregat) und Wasser (Wassertank) durch den AN). Maßnahmen zum Auffangen oder filtern des eventuell anfallenden Abwassers (z.B. durch Filtermatte oder Auffangwanne) sowie Entsorgung, Räumen und Wiederherstellung des Geländes.
Menge: 0,000 psch; EP: 0,000

**02.01.2 Rollgerüst / Arbeitsbühne**
Fachgerechter Aufbau, Abbau, Vorhaltung und Versetzung von Rollgerüst. Im Bedarfsfall ist ein Spritzschutz aus Kunststofffolie anzubringen und in den EP einzurechnen. (Alternativ: Einsatz einer motorisierten Arbeitsbühne nach Wahl des AN.)

Arbeitshöhe bis 0,00 m.
Menge: 0,000 Tage; EP: 0,000

**02.01.3 Schutzabdeckungen**
Schutzabdeckung von Fenstern, Türen, Bau- und Anlagenteile einschließlich Abkleben, Unterhaltung und späterer Entfernung und Entsorgung. Abdeckung bestehend aus Abdeckfolie und Klebeband nach Wahl des AN.
Menge: 0,000 m²; EP: 0,000

**02.01.4 Stundenlohnarbeit**
Stunde(n) eines Facharbeiters für nicht erfasste Leistungen, nach ausdrücklicher Anordnung und gegen besonderen Nachweis, einschließlich aller Lohnnebenkosten.
Menge: 0,000 h; EP: 0,000

**02.01.5 Musterfläche Graffitischutz**
Anlegen einer Musterfläche, zur Beurteilung der Eignung des Graffiti-Schutz hinsichtlich Untergrundhaftung, Glanzgrad und farblicher Veränderung, vor Beginn der Arbeiten.

Größe der Musterfläche: ca. 1,00 x 1,00 m
Menge: 0,000 psch; EP: 0,000

**02.01.6 Putzschäden ausbessern**
Nicht haftendem Putz nach Art des AN entfernen und entsorgen. Schadstellen fachgerecht grundieren und kleinere Löcher, Risse und Unebenheiten mit artgleichem Oberputz verputzen.
Menge: 0,000 m²; EP: 0,000

**02.01.7 Fassadenreinigung**
Herstellen eines von Staub-, Schmutz- und Störstoffen freien Untergrundes vor Auftragen eines Antigraffitischutz mittels Heißwasser-Hochdruck ohne Zusatz von Reinigungsmitteln.
Menge: 0,000 m²; EP: 0,000

#### Bereich 02.02 Graffiti-Schutz nach Untergrund (Empfehlung)

**02.02.1 Graffiti-Schutz auf gestrichenen Untergründen / eingefärbten Putzen (auch WDVS)**
Permanente Anti-Graffiti-Schutzschicht entsprechend Herstellerangaben auf gestrichen Untergrund / eingefärbten Putz (auch WDVS) aufbringen.
Vorbereiten (ggf. Grundieren) des Untergrundes für Schutzauftrag. Flächen auf Eignung, Trag- und Haftfähigkeit prüfen.
Aufbringen einer permanenten, wasserbasierenden und zweikomponentigen (Lack & Härter) Anti-Graffiti-Beschichtung auf Polyurethan-Basis auf vorbereitetem Untergrund.
UV-Stabil,  Erhalt der Schutzschicht nach Graffiti-Entfernung, entsprechend RAL-GZ 841. Funktionsgarantie > 5 Jahre, keine optische Veränderung des Untergrundes.
Auftrag zweimalig mittels Rolle oder HVLP-Gerät, gemäß Herstellerangaben.
Verunreinigungen können umweltfreundlich mit Systemreinigern und Bürste/Schwamm mehrfach (mind. 50 Reinigungen) ohne Erneuerung der Schutzschicht vom Untergrund entfernt werden.

Farbton:  RAL: .. / Transparent

Glanzgrad:  Ultramatt/Matt/Satin/Glänzend

Untergrund:  ..

Auftragshöhe:  0,00 m

Produkt:  Perma-Guard oder gleichwertig

Hersteller:  Graffiti-Guard
Menge: 0,000 m²; EP: 0,000

**02.02.2 Graffiti-Schutz auf lackierten Untergründen**
Permanente Anti-Graffiti-Schutzschicht entsprechend Herstellerangaben auf lackierten Untergrund aufbringen.
Vorbereiten (ggf. Grundieren) des Untergrundes für Schutzauftrag. Flächen auf Eignung, Trag- und Haftfähigkeit prüfen.
Aufbringen einer permanenten, wasserbasierenden und zweikomponentigen (Lack & Härter) Anti-Graffiti-Beschichtung auf Polyurethan-Basis auf vorbereitetem Untergrund.
UV-Stabil,  Erhalt der Schutzschicht nach Graffiti-Entfernung, entsprechend RAL-GZ 841. Funktionsgarantie > 5 Jahre, keine optische Veränderung des Untergrundes.
Auftrag zweimalig mittels Rolle oder HVLP-Gerät, gemäß Herstellerangaben.
Verunreinigungen können umweltfreundlich mit Systemreinigern und Bürste/Schwamm mehrfach (mind. 50 Reinigungen) ohne Erneuerung der Schutzschicht vom Untergrund entfernt werden.

Farbton:  RAL: .. / Transparent

Glanzgrad:  Ultramatt/Matt/Satin/Glänzend

Untergrund:  ..

Auftragshöhe:  0,00 m

Produkt:  Perma-Guard oder gleichwertig

Hersteller:  Graffiti-Guard
Menge: 0,000 m²; EP: 0,000

**02.02.3 Graffiti-Schutz auf Beton/Sichtbeton (unbeschichtet)**
Semi-Permanentes Imprägniersystem mit Anti-Graffiti-Schutzschicht, entsprechend
Herstellerangaben auf Beton/Sichtbeton (unbeschichtet) aufbringen.
Aufbringen einer transparenten, semi-permanenten Anti-Graffiti-Beschichtung auf gereinigtem Untergrund. Flächen auf Eignung, Trag- und Haftfähigkeit prüfen.
Dampfdiffusionsoffen, UV-stabil, biologisch abbaubar, lösungsmittelfrei, hydrophob, entsprechend RAL-GZ 841.
Funktionsgarantie > 5 Jahre, keine optische Veränderung des Untergrundes.
Auftrag zweimalig mittels Rolle, Niederdruck- oder Airless-Gerät, gemäß Herstellerangaben.
Verunreinigungen können umweltfreundlich und ohne Reinigungsmittel vom Untergrund mittels Hochdruck-Wasserstrahl (90 °C; max. 100 bar) entfernt werden.

Untergrund:  ..

Auftragshöhe:  0,00 m

Produkt:  Semi-Guard oder gleichwertig

Hersteller:  Graffiti-Guard
Menge: 0,000 m²; EP: 0,000

**02.02.4 Graffiti-Schutz auf Waschbeton**
Semi-Permanentes Imprägniersystem mit Anti-Graffiti-Schutzschicht, entsprechend
Herstellerangaben auf Waschbeton aufbringen.
Aufbringen einer transparenten, semi-permanenten Anti-Graffiti-Beschichtung auf gereinigtem Untergrund. Flächen auf Eignung, Trag- und Haftfähigkeit prüfen.
Dampfdiffusionsoffen, UV-stabil, biologisch abbaubar, lösungsmittelfrei, hydrophob, entsprechend RAL-GZ 841.
Funktionsgarantie > 5 Jahre, keine optische Veränderung des Untergrundes.
Auftrag zweimalig mittels Rolle, Niederdruck- oder Airless-Gerät, gemäß Herstellerangaben.
Verunreinigungen können umweltfreundlich und ohne Reinigungsmittel vom Untergrund mittels Hochdruck-Wasserstrahl (90 °C; max. 100 bar) entfernt werden.

Untergrund:  ..

Auftragshöhe:  0,00 m

Produkt:  Semi-Guard oder gleichwertig

Hersteller:  Graffiti-Guard
Menge: 0,000 m²; EP: 0,000

**02.02.5 Graffiti-Schutz auf Buntsteinputz**
Permanente Anti-Graffiti-Schutzschicht entsprechend Herstellerangaben auf Buntsteinputz aufbringen.
Vorbereiten (ggf. Grundieren) des Untergrundes für Schutzauftrag. Flächen auf Eignung, Trag- und Haftfähigkeit prüfen.
Aufbringen einer permanenten, wasserbasierenden und zweikomponentigen (Lack & Härter) Anti-Graffiti-Beschichtung auf Polyurethan-Basis auf vorbereitetem Untergrund.
UV-Stabil,  Erhalt der Schutzschicht nach Graffiti-Entfernung, entsprechend RAL-GZ 841. Funktionsgarantie > 5 Jahre, keine optische Veränderung des Untergrundes.
Auftrag zweimalig mittels Rolle oder HVLP-Gerät, gemäß Herstellerangaben.
Verunreinigungen können umweltfreundlich mit Systemreinigern und Bürste/Schwamm mehrfach (mind. 50 Reinigungen) ohne Erneuerung der Schutzschicht vom Untergrund entfernt werden.

Farbton:  RAL: .. / Transparent

Glanzgrad:  Ultramatt/Matt/Satin/Glänzend

Untergrund:  ..

Auftragshöhe:  0,00 m

Produkt:  Perma-Guard oder gleichwertig

Hersteller:  Graffiti-Guard
Menge: 0,000 m²; EP: 0,000

**02.02.6 Graffiti-Schutz auf Faserzementtafeln/-platten**
Permanente Anti-Graffiti-Schutzschicht entsprechend Herstellerangaben auf Faserzementtafeln/-platten aufbringen.
Vorbereiten (ggf. Grundieren) des Untergrundes für Schutzauftrag. Flächen auf Eignung, Trag- und Haftfähigkeit prüfen.
Aufbringen einer permanenten, wasserbasierenden und zweikomponentigen (Lack & Härter) Anti-Graffiti-Beschichtung auf Polyurethan-Basis auf vorbereitetem Untergrund.
UV-Stabil,  Erhalt der Schutzschicht nach Graffiti-Entfernung, entsprechend RAL-GZ 841. Funktionsgarantie > 5 Jahre, keine optische Veränderung des Untergrundes.
Auftrag zweimalig mittels Rolle oder HVLP-Gerät, gemäß Herstellerangaben.
Verunreinigungen können umweltfreundlich mit Systemreinigern und Bürste/Schwamm mehrfach (mind. 50 Reinigungen) ohne Erneuerung der Schutzschicht vom Untergrund entfernt werden.

Farbton:  RAL: .. / Transparent

Glanzgrad:  Ultramatt/Matt/Satin/Glänzend

Untergrund:  ..

Auftragshöhe:  0,00 m

Produkt:  Perma-Guard oder gleichwertig

Hersteller:  Graffiti-Guard
Menge: 0,000 m²; EP: 0,000

**02.02.7 Graffiti-Schutz auf Naturstein (Sandstein, Travertin, Granit, o.ä.)**
Semi-Permanentes Imprägniersystem mit Anti-Graffiti-Schutzschicht, entsprechend
Herstellerangaben auf Naturstein (Sandstein, Travertin, Granit, o.ä.) aufbringen.
Aufbringen einer transparenten, semi-permanenten Anti-Graffiti-Beschichtung auf gereinigtem Untergrund. Flächen auf Eignung, Trag- und Haftfähigkeit prüfen.
Dampfdiffusionsoffen, UV-stabil, biologisch abbaubar, lösungsmittelfrei, hydrophob, entsprechend RAL-GZ 841.
Funktionsgarantie > 5 Jahre, keine optische Veränderung des Untergrundes.
Auftrag zweimalig mittels Rolle, Niederdruck- oder Airless-Gerät, gemäß Herstellerangaben.
Verunreinigungen können umweltfreundlich und ohne Reinigungsmittel vom Untergrund mittels Hochdruck-Wasserstrahl (90 °C; max. 100 bar) entfernt werden.

Untergrund:  ..

Auftragshöhe:  0,00 m

Produkt:  Semi-Guard oder gleichwertig

Hersteller:  Graffiti-Guard
Menge: 0,000 m²; EP: 0,000

**02.02.8 Graffiti-Schutz auf Klinker (Ziegel)**
Semi-Permanentes Imprägniersystem mit Anti-Graffiti-Schutzschicht, entsprechend
Herstellerangaben auf Klinker (Ziegel) aufbringen.
Aufbringen einer transparenten, semi-permanenten Anti-Graffiti-Beschichtung auf gereinigtem Untergrund. Flächen auf Eignung, Trag- und Haftfähigkeit prüfen.
Dampfdiffusionsoffen, UV-stabil, biologisch abbaubar, lösungsmittelfrei, hydrophob, entsprechend RAL-GZ 841.
Funktionsgarantie > 5 Jahre, keine optische Veränderung des Untergrundes.
Auftrag zweimalig mittels Rolle, Niederdruck- oder Airless-Gerät, gemäß Herstellerangaben.
Verunreinigungen können umweltfreundlich und ohne Reinigungsmittel vom Untergrund mittels Hochdruck-Wasserstrahl (90 °C; max. 100 bar) entfernt werden.

Untergrund:  ..

Auftragshöhe:  0,00 m

Produkt:  Semi-Guard oder gleichwertig

Hersteller:  Graffiti-Guard
Menge: 0,000 m²; EP: 0,000

**02.02.9 Graffiti-Schutz auf Kunststoffen**
Permanente Anti-Graffiti-Schutzschicht entsprechend Herstellerangaben auf Kunststoff aufbringen.
Vorbereiten (ggf. Grundieren) des Untergrundes für Schutzauftrag. Flächen auf Eignung, Trag- und Haftfähigkeit prüfen.
Aufbringen einer permanenten, wasserbasierenden und zweikomponentigen (Lack & Härter) Anti-Graffiti-Beschichtung auf Polyurethan-Basis auf vorbereitetem Untergrund.
UV-Stabil,  Erhalt der Schutzschicht nach Graffiti-Entfernung, entsprechend RAL-GZ 841. Funktionsgarantie > 5 Jahre, keine optische Veränderung des Untergrundes.
Auftrag zweimalig mittels Rolle oder HVLP-Gerät, gemäß Herstellerangaben.
Verunreinigungen können umweltfreundlich mit Systemreinigern und Bürste/Schwamm mehrfach (mind. 50 Reinigungen) ohne Erneuerung der Schutzschicht vom Untergrund entfernt werden.

Farbton:  RAL: .. / Transparent

Glanzgrad:  Ultramatt/Matt/Satin/Glänzend

Untergrund:  ..

Auftragshöhe:  0,00 m

Produkt:  Perma-Guard oder gleichwertig

Hersteller:  Graffiti-Guard
Menge: 0,000 m²; EP: 0,000

**02.02.10 Graffiti-Schutz auf Pulverbeschichtung**
Permanente Anti-Graffiti-Schutzschicht entsprechend Herstellerangaben auf Pulverbeschichtung aufbringen.
Vorbereiten (ggf. Grundieren) des Untergrundes für Schutzauftrag. Flächen auf Eignung, Trag- und Haftfähigkeit prüfen.
Aufbringen einer permanenten, wasserbasierenden und zweikomponentigen (Lack & Härter) Antigraffitibeschichtung auf Polyurethan-Basis auf vorbereitetem Untergrund.
UV-Stabil,  Erhalt der Schutzschicht nach Graffiti-Entfernung, entsprechend RAL-GZ 841. Funktionsgarantie > 5 Jahre, keine optische Veränderung des Untergrundes.
Auftrag zweimalig mittels Rolle oder HVLP-Gerät, gemäß Herstellerangaben.
Verunreinigungen können umweltfreundlich mit Systemreinigern und Bürste/Schwamm mehrfach (mind. 50 Reinigungen) ohne Erneuerung der Schutzschicht vom Untergrund entfernt werden.

Farbton:  RAL: .. / Transparent

Glanzgrad:  Ultramatt/Matt/Satin/Glänzend

Untergrund:  ..

Auftragshöhe:  0,00 m

Produkt:  Perma-Guard oder gleichwertig

Hersteller:  Graffiti-Guard
Menge: 0,000 m²; EP: 0,000

**02.02.11 Graffiti-Schutz auf Holz (unbeschichtet)**
Permanente Antigraffiti-Schutzschicht entsprechend Herstellerangaben auf Holz aufbringen.
Vorbereiten (ggf. Grundieren) des Untergrundes für Schutzauftrag. Flächen auf Eignung, Trag- und Haftfähigkeit prüfen.
Aufbringen einer permanenten, wasserbasierenden und zweikomponentigen (Lack & Härter) Anti-Graffiti-Beschichtung auf Polyurethan-Basis auf vorbereitetem Untergrund.
UV-Stabil,  Erhalt der Schutzschicht nach Graffiti-Entfernung, entsprechend RAL-GZ 841. Funktionsgarantie > 5 Jahre, keine optische Veränderung des Untergrundes.
Auftrag zweimalig mittels Rolle oder HVLP-Gerät, gemäß Herstellerangaben.
Verunreinigungen können umweltfreundlich mit Systemreinigern und Bürste/Schwamm mehrfach (mind. 50 Reinigungen) ohne Erneuerung der Schutzschicht vom Untergrund entfernt werden.

Farbton:  RAL: .. / Transparent

Glanzgrad:  Ultramatt/Matt/Satin/Glänzend

Untergrund:  ..

Auftragshöhe:  0,00 m

Produkt:  Perma-Guard oder gleichwertig

Hersteller:  Graffiti-Guard
Menge: 0,000 m²; EP: 0,000

#### Bereich 02.03 Graffiti-Schutz nach Graffiti-Guard-Produkten

**02.03.1 TEMPO-Guard - Temporärer Graffiti-Schutz (Opferschicht) - Außenbereich**
Transparente, temporäre Anti-Graffiti-Beschichtung (Opferschicht) auf gereinigtem Untergrund entsprechend Herstellerangaben aufbringen.
Vorbereiten des Untergrundes für Schutzauftrag.
Biologisch abbaubar, Lösungsmittelfrei, Hydrophob, entsprechend RAL-GZ 841.
Auftrag zweimalig mittels Rolle, Niederdruck-Gerät oder Airless-Gerät, gemäß Herstellerangaben.
Verunreinigungen können umweltfreundlich und ohne Reinigungsmittel vom Untergrund mittels Hochdruck-Wasserstrahl (90 °C; max. 100 bar) entfernt werden.

Untergrund:  ..

Auftragshöhe:  0,00 m

Produkt:  Tempo-Guard o. glw.

Hersteller:  Graffiti-Guard
Menge: 0,000 m²; EP: 0,000

**02.03.2 SEMI-Guard - Semipermanenter Graffiti-Schutz - Außenbereich**
Semi-Permanentes Imprägniersystem mit Anti-Graffiti-Schutzschicht, entsprechend
Herstellerangaben aufbringen.
Aufbringen einer transparenten, semi-permanenten Anti-Graffiti-Beschichtung auf gereinigtem Untergrund. Flächen auf Eignung, Trag- und Haftfähigkeit prüfen.
Dampfdiffusionsoffen, UV-stabil, biologisch abbaubar, lösungsmittelfrei, hydrophob, entsprechend RAL-GZ 841.
Funktionsgarantie > 5 Jahre, keine optische Veränderung des Untergrundes.
Auftrag zweimalig mittels Rolle, Niederdruck- oder Airless-Gerät, gemäß Herstellerangaben.
Verunreinigungen können umweltfreundlich und ohne Reinigungsmittel vom Untergrund mittels Hochdruck-Wasserstrahl (90 °C; max. 100 bar) entfernt werden.

Untergrund:  ..

Auftragshöhe:  0,00 m

Produkt:  Semi-Guard oder gleichwertig

Hersteller:  Graffiti-Guard
Menge: 0,000 m²; EP: 0,000

**02.03.3 PERMA-Shield - Permanente Graffiti-Schutz-Imprägnierung - Außenbereich**
Permanentes Imprägniersystem mit Anti-Graffiti-Eigenschaften, entsprechend Herstellerangaben aufbringen.
Aufbringen einer transparenten, permanenten Anti-Graffiti-Beschichtung auf Basis fluorhaltiger Acryl-Copolymere auf gereinigtem Untergrund.
Dampfdiffusionsoffen, hydrophob und oleophob, UV-Stabil, keinerlei optische Veränderung des Untergrundes (Glanz/Abdunkeln). Erneuerung der Schutzschicht nach 6 - 8 Reinigungszyklen.
Funktionsgarantie > 5 Jahre.
Auftrag zweimalig mittels Rolle oder Niederdruck-Gerät, gemäß Herstellerangaben.
Verunreinigungen können umweltfreundlich mittels alkalischen Graffiti-Entfernern und mit Hilfe von Heißwasser-Hochdruck (50°C; max. 100 bar) vom Untergrund entfernt werden.

Untergrund:  ..

Auftragshöhe:  0,00 m

Produkt:  Perma-Shield oder gleichwertig

Hersteller:  Graffiti-Guard
Menge: 0,000 m²; EP: 0,000

**02.03.4 PERMA-Guard - Permanenter Graffiti-Schutz (2-K-PU-Schutzlack) - Innen-/Außenbereich**
Permanente Anti-Graffiti-Schutzschicht entsprechend Herstellerangaben aufbringen.
Vorbereiten (ggf. Grundieren) des Untergrundes für Schutzauftrag. Flächen auf Eignung, Trag- und Haftfähigkeit prüfen.
Aufbringen einer permanenten, wasserbasierenden und zweikomponentigen (Lack & Härter) Anti-Graffiti-Beschichtung auf Polyurethan-Basis auf vorbereitetem Untergrund.
UV-Stabil,  Erhalt der Schutzschicht nach Graffiti-Entfernung, entsprechend RAL-GZ 841. Funktionsgarantie > 5 Jahre, keine optische Veränderung des Untergrundes.
Auftrag zweimalig mittels Rolle oder HVLP-Gerät, gemäß Herstellerangaben.
Verunreinigungen können umweltfreundlich mit Systemreinigern und Bürste/Schwamm mehrfach (mind. 50 Reinigungen) ohne Erneuerung der Schutzschicht vom Untergrund entfernt werden.

Farbton:  RAL: .. / Transparent

Glanzgrad:  Ultramatt/Matt/Satin/Glänzend

Untergrund:  ..

Auftragshöhe:  0,00 m

Produkt:  Perma-Guard oder gleichwertig

Hersteller:  Graffiti-Guard
Menge: 0,000 m²; EP: 0,000

**02.03.5 PERMA-Primer - Grundierung für Graffiti-Schutzschicht - Innen-/Außenbereich**
Grundierung für saugende und poröse Untergründe entsprechend Herstellerangaben aufbringen.
Vorbereiten des Untergrundes für Grundierung.
Aufbringen einer einschichtigen Grundierung für Graffiti-Schutzschicht auf vorbereitetem Untergrund. Grundierung zur Verbesserung der Haftung und Verminderung der Abdunkelung des Untergrunds.
Auftrag einmalig mittels Rolle oder Airless-Gerät, gemäß Herstellerangaben.

Farbton:  Transparent

Untergrund:  ..

Auftragshöhe:  0,00 m

Produkt:  Perma-Primer o. glw.

Hersteller:  Graffiti-Guard
Menge: 0,000 m²; EP: 0,000

**02.03.6 PERMA-Primer XT - Grundierung für Graffiti-Schutzschicht - Innen-/Außenbereich**
Grundierung für geschlossene, glatte und empfindliche Untergründe entsprechend Herstellerangaben aufbringen.
Vorbereiten des Untergrundes für Grundierung.
Aufbringen einer einschichtigen Grundierung für Graffiti-Schutzschicht auf vorbereitetem Untergrund. Grundierung zur Verbesserung der Haftung und Verminderung der Abdunkelung des Untergrunds.
Auftrag einmalig mittels Rolle oder Airless-Gerät, gemäß Herstellerangaben.

Farbton:  Transparent

Untergrund:  ..

Auftragshöhe:  0,00 m

Produkt:  Perma-Primer XT o. glw.

Hersteller:  Graffiti-Guard
Menge: 0,000 m²; EP: 0,000

#### Bereich 02.04 Hinweis

*Hinweis: Hinweis zu Gesetzen und Verordnungen*
Hinweis für AN:
Beachten Sie bei der Angebotserstellung die gültigen Gesetze, örtlichen Verordnungen und Satzungen. Diese sind bei den örtlichen Behörden zu erfragen. Entsprechende Forderungen und Auflagen sind, soweit nicht besonders beschrieben, entsprechend zu berücksichtigen und einzuhalten.

USt %: 19,00
